# Neubau Kita Freckenhorst, Nordfeld
Angebotsaufforderung (GAEB DA XML 3.2, DA83)
Projekt: 2317
Währung: EUR
Vergabeart: Beschränkte Ausschreibung
Abgabeort: Rechts- und Ausländeramt (36 ZVM); Zentrales Vergabemanageme
Erstellt mit: GXML Toolbox V3.3 R20220330, ORCA AVA 25.0.2 - Professional Edition 25.00.02, 26.08.2025

## Ausführungszeitraum:
Ausführungszeitraum gem. beiliegendem Terminplan:
insbesondere

Estricharbeiten gesamt 08.04.2026 11.06.2026
Dämmung  08.04.2026 - 23.04.2026
FBH _ Schleifen  20.04.2026 - 30.04.2026
Estrich Bereich 1  30.04.2026 -  11.05.2026
Estrich Bereich 2+3 13.05.2026 -  20.05.2026
Begehbar  B1 13.05.2026 - 13.05.2026
Begehbar  B 2+3  20.05.2026 20.05.2026
Aufheizprotokoll  B1  11.05.2026 01.06.2026
Aufheizprotokoll  B2+3 21.05.2026 - 11.06.2026

## Hinweis Leistungstexte
Es wird darauf hingewiesen, dass das handschriftliche Verändern oder Ergänzen der nachfolgenden Leistungsbeschreibungen zum Ausschluss führt. Dem Bieter ist es freigestellt Ergänzungen oder Hinweise zu seiner Kalkulation in einem gesonderten Anschreiben anzumerken. Die nachfolgenden Leistungsbeschreibungen sind vollumfänglich anzubieten.

## Baubeschreibung Allgemein
Baubeschreibung Allgemei

Bei dem ausgeschriebenen Projekt handelt es sich um den Neubau einer 5-Gruppen Kindertageseinrichtung in einem Wohngebiet im Stadtteil Freckenhorst der Stadt Warendorf.
Das Gebäude ist eingeschossig, nicht unterkellert. Das Gebäude hat größtenteils ein Flachdach und erhält teilweise fünf Sheddächer.

Das Grundstück befindet sich an der Straße Nordfeld 8. Die Zufahrtsstraße im Süden des Baugrundstücks ist mit Baubeginn fertiggestellt. Auf dem Grundstück befindet sich Baumbestand, den es teilweise zu erhalten gilt. Die an der östlichen Grundstücksgrenze vorhandene straßenbekleidenden Baumreihe ist während der Bauzeit zu schützen. Die Baustelle wird vom der Straße Nordfeld und zur Hauptschule aus erschlossen. Die im Baustelleneinrichtungsplan gekennzeichnete Baustelleneinrichtungsfläche wird vor Baubeginn durch den AG mit einer ausreichenden HKS-Schotterschicht angedeckt. Diese dient als Aufstandfläche für Kran, Autokran, etc.

Die Fertig-Fußbodenhöhe OKFF EG der Kindertagesstätte liegt bei ca. 59,80 m NHN.

Das Gebäude entsteht in vorgefertigter Holzrahmenbauweise mit Holzbalkendecken sowie einer Holzfassade aus senkrechten gehobelten Profilbrettern. Lediglich die Sohle wird in WU-Recycling-Beton erstellt. Die Sohle erhält massive Aufkantungen für die Außenfassade.

Die Dachflächen werden als Flachdach mit extensiver Dachbegrünung aufgebaut. Die fünf Sheddächer erhalten ein Stehfalzdach und dienen als Aufstellfläche für eine Photovoltaikanlage. Das Lüftungsgerät wird auf dem Flachdach über der Küche platziert. Die Entwässerung erfolgt außenliegend über Fallleitungen.

Die Fenster und großflächigen Glasfassaden werden als Holz-Aluminiumfenster ausgeführt. Der außenliegende Sonnenschutz besteht aus textilen Senkrechtmarkisen, schienengeführt als Vorbausystem.

Über die örtlichen Gegebenheiten hat sich der Bieter zwingend vor Angebotsangabe vor Ort zu informieren. Sollten sich hieraus zusätzlichen Maßnahmen erforderlich werden, welche noch nicht Bestandteil der Ausschreibung sind, so ist darauf schriftlich mit Angebotsabgabe hinzuweisen.

## Allgemeinen Vorbemerkungen
Allgemeinen Vorbemerkungen:

1.  Alle für die Ausführung der Leistungen in Frage kommenden Normen sowie Vorschriften der Behörden, Berufsgenossenschaften, technischen Überwachungsvereine etc. in der zur Auschreibung gültigen Fassung sind zu berücksichtigen und einzuhalten.
Es gilt die VOB in der aktuellen Fassung.

2.  Der Bieter hat sich vor Angebotsabgabe in ausreichendem Maße von der örtlichen Situation und den damit zusammenhängenden preisbildenden Faktoren ein Bild zu verschaffen. Hierzu gehören auch die Möglichkeiten der Zufahrt, insbesondere für schwere Fahrzeuge, Vorbereitung der Baustelle für die Baustelleneinrichtung, Materiallagerung usw.

3  Zur Abwicklung der übertragenen Leistungen ist vom AN schriftlich der von ihm damit betraute verantwortliche Fachbauleiter und dessen Stellvertreter vor Baubeginn zu benennen. Dieser darf während der Durchführung der Vertragsarbeiten nur mit Zustimmung der Bauleitung abgezogen werden.

4.  Der AN hat sicherzustellen, dass bei Ausführung seiner Arbeiten der reibungslose Ablauf aller anderen Gewerke sichergestellt ist. Alle hieraus sich eventuell ergebenden Mehrkosten sind mit dem Angebotspreis abgegolten.

5.  Der AN ist verpflichtet, laufend Bautageberichte zu führen und der Bauleitung wöchentlich eine Durchschrift unaufgefordert zu übergeben.

6.  Alle einschlägigen Unfallverhütungsvorschriften und Arbeitsschutzbestimmungen (Arbeitsstättenverordnung und Arbeitsstättenrichtlinie)  sind zwingend zu beachten und einzuhalten.Die Beschäftigten haben sich vor Aufnahme der Arbeit über die Sichheitsmaßnahmen ausreichend zu informieren. Der ausliegende SIGE-Plan (Sicherheits und Gesundheitsplan) ist während der gesamten Ausführung zu beachten.Den Anweisungen des SIGEKO (Sicherheits und Gesundheitskoordinator) ist umgehend und zwingend Folge zu leisten. Hiermit wird eindringlich auf die Benutzung der Sicherheitsbekleidung und die persönliche Schutzausrüstung hingewiesenen, es besteht Helmpflicht während der gesamten Rohbauphase!!!  Der Inhalt der gelben Mappe  Berufsgenossenschaften ist zu beachten. Der Auftragnehmer verpflichtet sich, vor Arbeitsaufnahme auf der Baustelle für seine Leistungen entsprechende Gefährdungsanalysen an den Koordinator schriftlich (mindestens 2 Wochen vorher) bekanntzugeben.

7.  Der AN ist verpflichtet, die Baustelle arbeitstäglich von Schutt, Gerümpel, Verpackungsmaterialien und sonstigen Verunreinigungen, die aus seiner Arbeitsabwicklung herrühren, freizuhalten. Er ist auch für das Sauberhalten der Zufahrtswege zur Baustelle einschl. etwa in Mitleidenschaft gezogener öffentlicher Straßen und Wege im Sinne der Verkehrssicherungspflicht §§ 823 ff BGB im Rahmen seines Arbeitsbereiches voll mitverantwortlich.
Für alle an der Unterlassung solcher Maßnahmen erwachsenden unmittelbaren oder mittelbaren Schäden haftet allein der AN. Insbesondere haftet er für alle Schäden und Unfälle infolge unterlassener oder nicht ordnungsgemäßem Umgang von bauseits vorhanden Absperrungen, Fassadengerüsten, etc.

8.  Unzureichende Sicherungsmassnahmen (Absturzsicherungen, Gerüste usw.) bzw. die Beseitigung von Sicherungsmassnahmen durch andere am Bau Beteiligte ist unverzüglich der Bauleitung mitzuteilen. Sicherungsmassnahmen die zum Zweck der Ausführung kurzfristig entfernt werden müssen sind unverzüglich wieder in ihren ursprünglichen Zustand zu versetzen

9.  Der bauleitende Architekt nimmt die Rechte des Bauherrn gegenüber den Auftragnehmern auf vertragsgemäße Ausführung der übernommenen Arbeiten wahr. Vereinbarungen mit der Bauherrschaft können nur über den Architekten in Übereinstimmung mit dem Bauherrn getroffen werden. Auftragnehmer, Subunternehmer, deren Angestellte, Gehilfen und Arbeiter haben die Anordnung der Bauleitung zur Aufrechterhaltung der Ordnung auf der Baustelle zu befolgen. Absprachen zwischen einzelnen Gewerken zur Ausführung und Terminen sind nicht zulässig.

10.  Es werden wöchentliche Baubesprechungen durchgeführt. Die Teilnahme des verantwortlichen Fachbauleiters ist ohne gesonderte Vergütung verbindlich. Die einberaumten Termine sind einzuhalten. Es wird ein für alle verbindliches Protokoll als Vertragsergänzung erstellt und verteilt.

11.  Architekt und Bauleitung sind nicht zur Vergabe von Nachaufträgen berechtigt, es sei denn, es ist im Einzelfall anders vereinbart.

12.  Die Kosten des Verbrauchs von Baustrom u. Bauwasser trägt der Bauherr. Die Herstellung der Anschlüsse ist Leistung des AN.

13.  Gleichwertige oder alternative Produkte und Materalien gegenüber den ausgeschriebenen dürfen nur mit schriftlicher Zustimmung des AG ausgeführt bzw. eingebaut werden. Der Nachweis der Gleichwertigkeit ist auf Anforderung vom AN zu erbringen, vor Vertragsabschluss, in Form eines Gutachtens oder einer verbindlichen Gleichwertigkeitsbescheinigung des Herstellers. Das Vorlegen von Datenblättern oder eine Gebrauchsbescheinigung reicht nicht aus.

14.  Alle Ausführungs- und Detailpläne werden vom AG ausschliesslich in digitaler Ausfertigung kostenlos zur Verfügung gestellt.
Der AN ist verpflichtet über die vom AG bereit gestellte Planserverplattform (Bereitstellung der Zugangsdaaten für AN durch AG) eigenveranwortlich und für die eigene Leistung rechtzeigt alle erforderlichen Unterlagen herunter zu laden.
Kopier- und Vervielfältigungskosten für eigenen Zwecke trägt der AN.
Der Umfang der zu vervielfältigenden Pläne entspricht orientierend den Anlagen zur Ausschreibung. Es ist von einem Planstand und einem indiziierten geänderten Planstand nach dem Durchlauf der Werk- und Montageplanungen einschl. der Freigaben auszugehen.

Sämtliche Unterlagen (Ausführungs- und Detailpläne, Statik, Bewehrungspläne, Haustechnikpläne, usw.) sind vom AN eigenverantwortlich zu prüfen, Unstimmigkeiten sind dem Architekten bzw. der Bauleitung unverzüglich anzuzeigen. Änderung der geplanten Ausführung und der Materialien müssen schriftlich vom AG genehmigt werden.

15. Für den AN besteht die Möglichkeit der Firmendarstellung auf dem bauseits gestellten Baustellenschild. Die Vergütung wird vertraglich geregelt. Darüber hinaus sind weitere Firmendarstellungen am Bauzaun, Fassadengerüst, etc. nicht gestattet.

## Der Leistungsbeschreibung liegen die Richtlinien für
Der Leistungsbeschreibung liegen die Richtlinien für Ausführung und Abrechnung von Baustelleneinrichtungen zugrunde.

Die Genehmigung für die Inanspruchnahme öffentlicher Flächen und Flächen auf Nachbargrundstücken durch den AN ist von ihm zu beschaffen. Ebenso trägt er entstehende Gebühren, Mieten etc.

1. Allgemeines

1.1
Baustelleneinrichtungen sind  Hilfseinrichtungen, die zur Ausführung der vertraglichen Leistungen erforderlich sind.

1.2
Zusätzliche Baustelleneinrichtungen sind Hilfseinrichtungen, die zur Durchführung von Baumaßnahmen vom Auftraggeber zusätzlich gefordert werden (z. B. Bauzäune, Blenden, zusätzliche Absperrungen, Bauaufzüge u. ä.).

1.3
Der Auftraggeber bestimmt, welche Unternehmer während der Gebrauchsüberlassung die zusätzlichen Baustelleneinrichtungen kostenfrei oder gegen Kostenvergütung benutzen dürfen.

1.4
Alle Leistungen umfassen auch die Lieferung der dazugehörigen Stoffe und Bauteile einschl. Ab- Aufladen und Lagern auf der Baustelle sowie Beseitigung von Abfall und Schutt, wenn in der Leistungsbeschreibung nichts anderes vorgeschrieben ist, einschließlich aller Entsorgungsgebühren.

1.5
Vor Beginn der Leistung ist ein Zustandsprotokoll der Zufahrtsstraßen zum Baugelände und auf dem Baugelände mit der Objektüberwachung anzufertigen. Eventuell verursachte Beschädigungen und Veränderungen des Ursprungszustandes durch den AN sind unverzüglich vom AN zu beseitigen. Die Sauberhaltung der Zufahrten und des Baugeländes allgemein ist ständig zu gewährleisten.

2. Stoffe, Bauteile

2.1 Vorhalten
Stoffe und Bauteile, die der Auftragnehmer vorzuhalten hat, können gebraucht sein, wenn in der Leistungsbeschreibung nichts anderes vorgeschrieben ist, sie müssen jedoch ihre vollwertige Gebrauchsfähigkeit für die gesamte Bauzeit besitzen

2.2 Liefern
Stoffe und Bauteile, die in das Eigentum des Auftraggebers übergehen, müssen ungebraucht und neuwertig sein.

3. Ausführung

3.1
Der Auftragnehmer hat die Baustelleneinrichtungen unter eigener Verantwortung auszuführen. Er hat dabei die anerkannten Regeln der Technik und die behördlichen Vorschriften zu beachten. Zusätzliche Baustelleneinrichtungen, die der Auftraggeber gefordert hat, sind in einem zu dem vertragsgemäßen Gebrauch geeigneten Zustand zu überlassen und während der Vorhaltezeit in diesem Zustand zu erhalten.

3.2
Zusätzliche Winterbauschutzmaßnahmen sind nur auszuführen, wenn und soweit sie der Auftraggeber besonders abruft, bzw. der AN sie unentgeltlich stellen will, um die Arbeiten weiter zu führen.

4. Nebenleistungen

Nebenleistungen sind Leistungen, die auch ohne Erwähnung in der Leistungsbeschreibung zur vertraglichen Leistung gehören ( siehe VOB/B - DIN 1961 - § 2 Nr. 1 ).

5. Abrechnung

5.1
Die Leistung ist aus Zeichnungen zu ermitteln, soweit die ausgeführte Leistung diesen Zeichnungen entspricht. Sind solche Zeichnungen nicht vorhanden, ist die Leistung aufzumessen.

5.2 Es wird abgerechnet:

5.2.1
Bei Längenmaß (m) die tatsächliche Länge, bei Flächenmaß (m²) die tatsächliche Flächengröße und bei Raummaß (m³) das tatsächliche Volumen.

5.2.2
Die Vorhaltezeit für zusätzliche Baustelleneinrichtungen beginnt mit deren Benutzbarkeit, jedoch frühestens an dem Tag, zu dem die Benutzbarkeit vereinbart ist. Die Vorhaltezeit endet mit der Freigabe durch den Auftraggeber bzw. nach schriftlicher Mitteilung vom AG, zur Entfernung der Baustelleneinrichtung.

6. Zusätzlich gilt:

Außer den in den nachfolgenden Positionen näher bezeichneten Baustelleneinrichtungen sind alle weiteren für die zeit- und fachgerechte Ausführung der Bauwerks notwendig werdenden Maßnahmen und Einrichtungen jeder Art in die Einheitspreise einzurechnen und werden nicht besonders vergütet.

Die Vorhaltezeiten der Baustelleneinrichtungen gelten, soweit sie nicht besonders ausgeschrieben sind, für die Dauer aller vertraglichen Arbeiten des AN, einschl. der im Zuge der Ausbauarbeiten erforderlichen Leistungen wie Stemmarbeiten, Beihilfe bei Installationsarbeiten, Schließen von Aussparungen und Schlitzen, Einsetzen von Stahltüren, Stahltürzargen,  Konsolen, Gittern u. ä. Tagelohnarbeiten usw.

Den Vorschriften und Anweisungen der Polizeibehörden, der Berufsgenossenschaft, des Gewerbeaufsichtsamtes, der Bauaufsicht, des Straßen- und Brückenbauamtes, des SiGeKo, der behördlichen Stellen für Gas, Wasser, Elektro, Telefon usw. ist ohne besondere Vergütung Folge zu leisten.

Für den Baustromverteiler und die Baustellenbeleuchtung sind nach UVV "Allgemeinen Vorschriften" (VBG1) §19, DIN 5035 Teil 1, Arbeitsstättenverordnung (ASR), einzuhalten.

Es wird besonders auf die Einhaltung der erforderlichen Schalldämmeinrichtungen gemäß den allgemeinen Vorbemerkungen hingewiesen.

Der Kran muss anderen am Bau Beteiligten zur Verfügung gestellt werden. Die terminliche Absprache sowie die Abrechnung hierfür muss direkt mit diesen Firmen erfolgen (ohne Einschaltung der Bauleitung).

Die Verbraucherkosten (Strom und Wasser) werden abschließend separat mit dem Auftrageber mit Rechnungsnachweis abgerechnet. Die Zählerstände sind zu Beginn und zum Ende der Leistungen des AN fest zu stellen.

## Das Gebäude wird DGNB zertifiziert.
Das Gebäude wird DGNB zertifiziert.
Die in der Anlage beigefügten Anforderung sind einzuhalten und die erforderlichen Nachweise sind zu erbringen. Alle hieraus resultierenden Kosten sind in die Einheitspreise einzurechnen.

## Zur Baustelle
Die Anschrift der Bautelle lautet:

Nordfeld 8
48231 Warendorf

Die Baustelleneinrichtung erfolgt auf den Außenflächen auf dem Grundstück.
Die zur Verfügung stehenden Flächen sind dem beiliegenden Lageplan zu entnehmen. Park- und Materiallagerflächen sind auf dem Grundstück vorhanden, die Materiallagerung ist mit der Bauleitung abzustimmen.

## Zusätzliche technische Vertragsbedingungen - ESTRICH
Zusätzliche Technische Vertragsbedingungen

Estricharbeiten

Grundlage für die Ausführung der beschriebenen Leistungen sind neben der
 DIN 18560 Estriche im Bauwesen
 DIN 18353 ATV Estricharbeiten
 DIN  1164 - Zemente
 DIN  4262 - Zuschlagstoffe
 DIN 18165 - Faserdämmstoffe
 DIN  4108 - Wärmeschutz im Hochbau
 DIN  4109 - Schallschutz im Hochbau
 DIN 18560 - Estriche im Bauwesen
 DIN  4108
 DIN  4208 - Anhydritbinder
 DIN  1055 - Verkehrslasten
 DIN EN 13163 - EPS-Hartschaum
 DIN EN 13318 Estrichmörtel und Estrich
 DIN EN 13813 Estrichmörtel und Estrichmassen
 DIN EN 13892 Prüfverfahren für Estrichmörtel und
 Estrichmassen

die Merkblätter des Zentralverbandes des deutschen Baugewerbes

Alle sonstigen in Betracht kommenden Normen, werks- und technischen Vorschriften, die fachlichen und sachlichen Regeln des Estrichlegerhandwerks, soweit in dieser Ausschreibung keine hierüber hinausgehenden Forderungen gestellt werden.

Vor Arbeitsbeginn hat der Auftragnehmer rechtzeitig die
Arbeitsbedingungen auf der Baustelle zu überprüfen, die bauseits vorhandenen Höhenmaße (Meterrisse) in einzelnen Räumen mit dem Auftraggeber zu prüfen und die für die Ausführung und Abrechnung verbindlichen Konstruktionshöhen schriftlich festzulegen bzw. zu bestätigen. Ausgleichstoleranzen bis zu 0,5 cm werden nicht besonders vergütet bzw. abgezogen.
Auf Rohdecke / Dämmung gestellte, selbstklebende Randstreifen sind stoßüberlappend so anzubringen, daß alle Bauteile schalltechnisch wirksam getrennt sind und eine Überlänge über OK-Estrich gewährleistet ist. Die Randstreifen sind ohne Beinträchtigung der schallentkoppelung ausreichend mechanisch zu fixieren (z. B. antackern).
Der Randstreifenüberstand darf vom Estrichleger nicht abgeschnitten werden. Er wird vom Bodenleger, Fliesenleger etc. belagbündig abgeschnitten, um zu gewährleisten, daß die Kontakttrennung im Randanschluß erhalten bleibt.
Bereits fertiggestellte Leistungen Dritter, wie Sichtbetonbauteile,
Fertiglackierungen von Heizkörpern, Türen, Holzbauteilen, Treppen, Belägen etc. sind durch den Auftragnehmer gegen Beschädigung und Verschmutzung wirksam zu schützen.
Sichtbare Mängel am Baukörper, die eine Dämmwirkung nachhaltig beeinflussen, sind rechtzeitig vor Beginn der Arbeiten schriftlich mitzuteilen.
Abläufe, Abflußrohre, Standkonsolen und Rohrleitungen aller Art dürfen keine Verbindung mit dem Estrich haben, sind solide mit dem Dämmstreifen zu ummanteln oder bei liegenden Leitungen entsprechend abzudecken.
Auf gereinigtem Untergrund sind Tritt-, Wärme-, Ausgleichsdämmung im Verband dichtgestoßen zu verlegen. Es darf nur Dämmaterial verwendet werden, welches das Gütezeichen "RAL Güteschutz Hartschaum mit "Ü" (wie
"überwacht") trägt.
Bei mehrlagigen Dämmschichten ist allseitige Fugenüberdeckung zu gewährleisten. Unter Anschlagschienen ist die Dämmung durchzuführen. Im Bereich von Estrichtransportwegen wie Fluren, Vorplätzen etc. ist die
Dämmung erst kurz vor Estricheinbau zu verlegen, um Schäden am Dämmaterial durch Transportbewegungen etc. auszuschließen.
Für Zargeneinstand in Estrichstärke sind Türöffnungen entsprechend auszusparen. Nach Zargen-Montage ist der Estrich in diesem Bereich fachgerecht, oberflächenverzahnt zu schließen.
Böden mit verschiedenen Höhenkoten sind entsprechend abzuschalen, Türanschlagwinkel zu setzen, wobei immer der liegende Winkelschenkel vom höheren Estrichaufbau überdeckt wird.
Baukörperdehnungsfugen sind konsequent an gleicher Stelle in gleicher Stärke im Estrichaufbau fortzuführen. Sonstige Fugen sind in Abstimmung mit dem Auftraggeber anzulegen.
Dämmschichten unter Estrichaufbau sind mit geeignetem Abdeckmaterial abzudecken. Die Verlegerichtung ist entgegengesetzt der Dämmschichtverlegung auszuführen. An den Stößen überlappt sich das Abdeckmaterial um 15 cm und ist an allen seitlichen, senkrechten Abschlüssen hochzuführen, sofern keine Randstreifen mit Folienlappen verwendet werden.
Estriche sind gleichmäßig dick und ebenflächig herzustellen. Sie sind waagerecht auszuführen, wenn in der Leistungsbeschreibung keine Verlegung im Gefälle vorgeschrieben ist.
Die Estrichoberfläche ist so auszuführen, daß Nutzbeläge üblicher Art, wie Teppich, PVC, Parkett, Fliesen, etc. ohne weitere Vorarbeiten der Nachfolgehandwerker aufgebracht werden können.
Für die Oberflächen gilt die Genauigkeitsgruppe DIN 18202, Abschnitt 4, Tabelle 3, Zeile 4.1.
Die mit frisch ausgeführtem Estrich fertiggestellten Räume sind ohne Inanspruchnahme fremder Hilfe abzusperren, einschließlich des benötigten Absperrmaterials und, soweit erforderlich, gegen rasches ungleichmäßiges Austrocknen zu schützen.
Die Estrichoberfläche muß nach Freigabe zur Begehbarkeit so
widerstandsfähig sein, daß sie den normal üblichen Handwerkerverkehr ohne Schaden bis zur Verlegung des Oberbodens aufnehmen kann.
Vor dem Verlegen der Oberbeläge sind Fugen, die sich evtl.
gebildet haben, fachgerecht mit Kunstharz zu verdübeln und auszugießen.
Vorhandene Dehnungsfugen sind entsprechend zu berücksichtigen, Scheinfugen eventuell mit entsprechenden Fugenprofilen auszuführen.
Es sind bei der Estrichverlegung genügend Arbeitsfugen  nach der Regel der Baukunst auszuführen und in die EH-Preise mit
einzukalkulieren. Abschnittweise Ausführung und ist mit den
Einheitspreisen abgegolten.
Sämtliche Maßangaben der Leistungsbeschreibung sind Cirkamaße.
Die genauen Maßangaben für die Ausführung der Leistungen sind vom Auftragnehmer vor Ort zu nehmen. Bezüge zu bereits erstellten Konstruktionen gehen vor theoretischen Maßangaben.
Vor Ausführung seiner Arbeiten ist der Auftragnehmer verpflichtet, die Maße der Rohbauarbeiten mit den Maßen der Ausführungszeichnungen zu vergleichen.
Für die richtige Anordnung der Dehnungsfugen ist allein der
Auftragnehmer verantwortlich.
Die Ausführung aller Arbeiten hat entsprechend den einschlägigen DIN-Normen zu erfolgen. Estriche sind grundätzlich nur über fachgerecht einnivellierte Stahllehren abzuziehen.
Der Auftragnehmer trägt allein die Verantwortung für die technische und zweckentsprechende Ausführung sowie für die Einhaltung von Werksvorschriften in bezug auf die Verwendung bestimmter Materialien.
Vom Bieter angebotene Fabrikate sind zu bezeichnen, ausführlich zu beschreiben und es ist der Nachweis der Gleichwertigkeit gegenüber den ausgeschriebenen Materialien zu erbringen.
Für die Ausführung übernimmt der Auftragnehmer die Verpflichtung der Vollständigkeit, d. h. Leistungen und Nebenleistungen, die sich aus den Positionen zwangsläufig ergeben sind einzukalkulieren, auch wenn sie im
Leistungsverzeichnis nicht ausdrücklich erwähnt sind.
Die Einheitspreise umfassen die Lieferung des gesamten Materials und die Ausführung aller Arbeiten einschließlich zughöriger Nebenleistungen und Baustelleneinrichtung.
Sofern das Leistungsverzeichnis keine gesonderten
Abrechnungsvereinbarungen vorsieht, gelten die Abrechnungseinheiten der VOB, Teil C, DIN 18353.

Schlußbemerkung:
Alle in den zusätzlichen technischen Vorschriften genannten Leistungen sind - soweit nicht ausdrücklich in den Leistungspositionen des nachfolgenden Leistungsverzeichnisses anders erwähnt - in die
Einheitspreise einzurechnen. Gleiches gilt für alle Leistungen der VOB/C, die für die ordnungsgemäße und vollständige Durchführung der Arbeiten notwendig werden.

## Verzeichnis der Unterlagen
Anlagen

1. DGNB Vorbemerkungen
2. Terminplan
3. Lageplan
4. Grundriss
5. Ansichten
6. Schnitte
7. Baustelleneinrichtung
8. D01 Fußbodenaufbau
9. Grundriss 1/50

## 012 Estricharbeiten

### Titel 01 Estricharbeiten

#### Untertitel 01.01 Baustelleneinrichtung

**01.01.0005 Baustelleneinrichtung**
Baustelleneinrichtung für die gesamte Leistung des AN
gem. VOB C,  ATV DIN 18299, 4.1 bis 4.12  und gem. der
jeweiligen, das Gewerk betreffenden, ATV DIN Nr.18353 Estricharbeiten

soweit dies in den Leistungsbereich des AN fällt, sowie nachfolgend aufgeführter ergänzender
Leistungen des AN liefern, einrichten, vorhalten, abräumen und abfahren, soweit dies nicht in den
gesonderten Positionen ausgeschrieben ist.

Nachfolgende Punkte sind zu beachten und einzukalkulieren:

1. Baustelleneinrichtung

Lagermöglichkeiten für Materialien sind auf dem Grundstück und im Gebäude nur bedingt möglich und sind
mit der Bauleitung des AG abzustimmen. Die Lagerung von Arbeitsgeräten und Material muss so erfolgen, dass
keine oder lediglich geringfügige unvermeidbare Beeinträchtigungen anderer Beteiligter sowie in öffentlichen Flächen des Verkehrs, der Passanten etc. entstehen. Die Sicherung der Lagerbereiche und das Einholen von Genehmigungen für die Nutzung öffentlicher Flächen,  Abstimmung mit Behörden, einschließlich der notwendigen Kosten hierfür, sind Sache des AN.
Im Gebäude werden Aufenhaltsräume nicht zur Verfügung gestellt. Diese werden durch den AN gestellt und sind
auf der Basis des Baustelleneinrichtungsplans mit der Bauleitung abzustimmen.

WC-Conainer werden bauseits gestellt.

2. Baustrom und Bauwasser

Baustrom und Bauwasser werden durch das Rohbauunternehmen zur Verfügung gestellt. Sämtliche
Ausbaugewerke können Strom und Wasser an den eingerichteten Entnahmestellen entnehmen.

3. Gerüste

Gerüste, Schutzumwehrungen etc., die bauseits erstellt wurden, dürfen nur in Abstimmung mit der örtlichen
Bauleitung, dem Sigekoordinator und dem Ersteller geändert bzw. ab- oder umgebaut werden. Anschliessend
sind diese durch den AN wieder ordnungsgemäß gem. UVV herzustellen. Vor Benutzung sind die Gerüste
durch den AN eigenverantwortlich auf den vorschriftsmäßigen Zustand zu überprüfen sowie während
und zum Abschluss der Nutzung regelmäßig zu säubern.

4. Verunreinigungen

Entsprechend der VOB Teil C stellt die Beseitigung von Verunreinigungen oder Bauschutt, die durch Arbeiten des
AN entstanden sind, eine Nebenleistung dar und wird nicht besonders vergütet.

Bauschutt und andere Baustellenabfälle sind vor der Abfuhr gem. den Deponieklassen zu separieren, getrennt
abzufahren und zu entsorgen. Diese Leistungen sind ohne  bes. Aufforderung und in kürzesten Zeitintervallen
auszuführen. Kommt der AN dieser Aufforderung nicht nach, so ist der AG berechtigt, diese Arbeiten durch Fremdfirmen ausführen zu lassen. Dies gilt auch insbesondere für Verunreinigungen von Strassen-, Geh- und Fahrradwegen ausserhalb des Baustellenbereiches.

Die Reinigung der Anfahrtsstrassen mittels einer Nasskehrmaschine (mit Absaugung) wird bei Bedarf durch
den Rohbaunternehmer auf Anweisung des AG ausgeführt. Der hierfür entstehende Aufwand wird im Ermessen des AG auf alle Gewerke umgelegt.

5. Bautageberichte

Der AN hat ein Bautagebuch zu führen und dem AG wöchentlich zu überreichen. Die Berichte müssen
sämtliche Angaben enthalten, die für die Ausführung und Abwicklung des Auftrags von Bedeutung sind.

6. Zeichnungsunterlagen / Dokumentation
Zeichnungsunterlagen
für Gewerk Estrich nicht erforderlich.
Dokumentation (nach Abbruf durch die Bauleitung / zur Abnahme zu übergeben:
Lieferscheine, Produktdatenblätter, von:
Wärmedämmung,
Trittschalldämmung,
Estrichbindemittel, Sand,
Faserbewehrung
Anmachwasser
CM Messungen

7. Bauzaun und Sondernutzung:

Werden durch den AN bauseits erstellte Absperrungen, Bauzäune und Tore für die Durchführung  seiner Leistung entfernt, so sind diese sofort, spätestens täglich zum Arbeitsende in den ordnungsgemäßen Zustand wiederherzustellen. Für die dann notwendigen Absperrungen und für die allg. Verkehrsicherheit während der Durchführung seiner Leistung ist der AN eigenverantwortlich zuständig.

Die durch die Stadt Warendorf erteilte Sondernutzung für die Baustellenüberfahrten und baustellenspezifischen Verkehrseinrichtungen, die bauseits errichtet wurden, sind vom AN im Rahmen seiner Leistung zu beachten und die Auflagen einzuhalten. Änderungen sind nur in Abstimmung mit dem AG und der Stadt Warendorf zulässig.

8. Bautore bzw. Bautüren

Bautore bzw. Bautüren sind bei Arbeitsende abzuschließen.
Dies gilt auch, wenn die Baustelle noch durch andere Handwerker besetzt ist und zwar ab 16.30 Uhr bzw. Fr
ab 14.00 Uhr . Der AN erhält durch die Bauleitung die entsprechenden Schlüssel.  Beim späterem Arbeitsende
sind die Tore und Türen dann auf- und wieder abzuschließen.

Sollte das Abschließen durch die Handwerker nicht funktionieren, so behält sich der AG insbesondere in
der Endphase der Baustelle vor, einen Wachdienst mit der Schließung der Baustellentore und -türen zu
beauftragen. Die Kosten hierfür werden dann auf alle  Gewerke mit einem Kostenanteil von je 30,- € / Woche
der Wachdiensttätigkeit (erfahrungsgemäß begrenzt auf max. 4-5 Wochen in der Endphase ) umgelegt.

Kosten für die gesamte vorbeschriebene Baustelleneinrichtung

Pauschal
Menge: 1,000 Stk

*Hinweis: Stundenlohn*
Stundenlohn

Im Stundenlohn sind Arbeiten nur auf besondere
Anordnung des AG auszuführen. Es sind Verrechnungssätze
anzubieten, in denen unaufgegliedert Lohnkosten,
anteilige Gemeinschaftskosten einschl. Wagnis und
Gewinn sowie Lohnnebenkosten (Fahrgelder, Wegegelder,
u.ä.) enthalten sind.
Zuschläge für Mehr-, Nacht-, Sonntags- und
Feiertagsarbeit sind nicht mit einzubeziehen. Vorlage
der Stundenlohnbereichte spätestens 3 Tage nach
Ausführung der Arbeiten. Bei verspäteter Vorlage
besteht kein Vergütungsanspruch.

**01.01.0010 Fachvorarbeiterstunden**
Stunden eines Fachvorarbeiters für Tagelohnarbeiten auf Anordnung des AG, einschl. der evtl. Fahrtkosten und Auslösungen.
Menge: 5,000 h

**01.01.0015 Helferstunden**
Stunden eines Helfers für Tagelohnarbeiten auf Anordnung des AG, einschl. der evtl. Fahrtkosten und Auslösungen.
Menge: 5,000 h

#### Untertitel 01.02 Estricharbeiten

**01.02.0005 Reinigung des Untergrundes**
Reinigung des Untergrundes auch von gröberer
Verschmutzung durch Materialreste, Staub und
Mörtelrückstände.

Besenrein einschl. Absaugen und einschl. Schuttbeseitigung.
Menge: 930,000 m²

**01.02.0010 Wärmedämmung auf der Sohle zweilagig, 80mm (60+20)**
*** Bezugsbeschreibung
Wärmedämmung auf der Sohle zweilagig, 80mm (60+20)
als Unterlage für schwimmenden Estrich,
mit Randstreifen, Höhe bis 180 mm
Dämmplatte aus Polystyrol nach EN 13163 liefern und fachgerecht einbauen.

BFA-Qualitätstyp: EPS 035 DEO (100 kPa)
  WLS 035 nach DIN 18164
  Baustoffklasse B1 nach DIN 4102

zweilagig mit versetzten Stößen verlegt, die untere und obere Lage wird jeweils bis dicht und
hohlraumfrei an die auf der Sohle verlegten
Heizungsrohre, Elektroleitungen etc. herangeführt.
Menge: 470,000 m²

**01.02.0015 Wärmedämmung auf der Sohle zweilagig, 70 mm**
*** wie Position 01.02.0010
70 mm
Menge: 380,000 m²

**01.02.0020 Wärmedämmung auf der Sohle zweilagig, 65 mm**
*** wie Position 01.02.0010
65 mm
Menge: 90,000 m²

**01.02.0025 Minderpreis: Minderstärke 5mm, Wärmedämmung**
Minderpreis für Minderstärke 5mm für zuvor beschriebene Wärmedämmung Pos. 01.02.0010

Der angebotenen Einheitspreis bezeichnet einen Minderpreis (Minus)

Einbauort: Hausanschlussraum
Menge: 5,000 m²

**01.02.0030 Minderpreis: Minderstärke 10mm, Wärmedämmung**
Minderpreis für Minderstärke 10mm für zuvor beschriebene Wärmedämmung Pos. 01.02.0010

Der angebotenen Einheitspreis bezeichnet einen Minderpreis (Minus)
Menge: 5,000 m²

**01.02.0035 Mehrpreis: Mehrstärke 10mm, Wärmedämmung**
Mehrpreis für Mehrstärke 10mm für zuvor beschriebene Wärmedämmung Pos. 01.02.0010.

Der angebotenen Einheitspreis bezeichnet einen Mehrpreis (Plus)
Menge: 5,000 m²

**01.02.0040 Mehrpreis: erhöhte Wärmeleitqualität WLS 032**
*** wie Position 01.02.0010
Mehrpreis für erhöhte Wärmeleitqualität für zuvor beschriebene Wärmedämmung Pos. 01.02.0010

BFA-Qualitätstyp: EPS 032 DEO (100 kPa)
  WLS 032 nach DIN 18164

Der angebotenen Einheitspreis bezeichnet einen Mehrpreis (Plus)
Menge: 5,000 m²

**01.02.0045 2. Lage: Trittschalldämmschicht / 3,0 kN/m²**
*** Bezugsbeschreibung
2.Lage: Trittschalldämmschicht,
Flächenlast bis 3,0 kN/m²

als Unterlage für schwimmenden Estrich
aus Polystyrol-Hartschaum

BFA-Qualitätstyp:  EPS 035 DES sm
Anwendungstyp nach DIN 4108-10: DES sm
Steifigkeitsgruppe:  20 MN/m³
Dämmstoffdicke:  30 mm
dL-c:  30-2mm

Diese Lage muss durchgehend über die Heizungsrohre
geführt werden.
Menge: 5,000 m²

**01.02.0050 wie vor, jedoch: 2. Lage: Trittschalldämmschicht / 5,0 kN/m²**
*** wie Position 01.02.0045
2.Lage: Trittschalldämmschicht,
Verkehrslast  bis 5,0 kN/m²

BFA-Qualitätstyp:  EPS 035 DES sg
Anwendungstyp nach DIN 4108-10: DES sg
Menge: 5,000 m²

**01.02.0055 Abdeckschicht der Dämmschicht aus PE-Folie**
Abdeckschicht der Dämmschicht aus PE-Folie,
Dicke 0.2 mm, 2-lagig,
Stöße 20cm überdeckt, an den Rändern mit
Überlänge zum Estrich hochgeführt

Einbauort:  alle Ebenen

Abrechnung nach reiner Grundfläche (ohne Ränder)
Menge: 930,000 m²

*Hinweis: Systembestandteile Fußbodenheizung*
Die Rollisolierung als Wärme- und Trittschalldämmplatte wird vom Heizungsbauer eingebracht. Die Arbeitsunterbrechung für diese Leistungen sind in die Einheitspreise einzukalkulieren.

**01.02.0060 Heiz Calciumsulfatestrich 5kN/m2 F5 Bauart A D 85mm**
Heizestrich DIN 18560-2 als Calciumsulfatestrich CA, als Estrich auf Dämmschicht, lotrechte Nutzlasten (Einzellasten bis 4 kN, Flächenlasten bis 5 kN/m2), Biegezugfestigkeitsklasse F5 DIN EN 13813, Bauart A, Heizrohrdurchmesser 20 mm, Estrichnenndicke 85 mm.
Menge: 310,000 m²

**01.02.0065 Heiz Calciumsulfatestrich 4kN/m2 F5 Bauart A D 75mm**
Heizestrich DIN 18560-2 als Calciumsulfatestrich CA, als Estrich auf Dämmschicht, lotrechte Nutzlasten (Einzellasten bis 3 kN, Flächenlasten bis 4 kN/m2), Biegezugfestigkeitsklasse F5 DIN EN 13813, Bauart A, Heizrohrdurchmesser 20 mm, Estrichnenndicke 75 mm.
Menge: 475,000 m²

**01.02.0070 Minderdicke D 5mm Calciumsulfatestrich**
Minderdicke des Estrichs, Ausführung auf Anordnung des AG, je 5 mm Dicke, Calciumsulfatestrich.

Der angebotenen Einheitspreis bezeichnet einen Minderpreis (Minus)
Menge: 5,000 m²

**01.02.0075 Mehrdicke D 5mm Calciumsulfatestrich**
Mehrdicke des Estrichs, Ausführung auf Anordnung des AG, je 5 mm Dicke, Calciumsulfatestrich.
Menge: 5,000 m²

**01.02.0080 Mehrdicke D 10mm Calciumsulfatestrich**
Mehrdicke des Estrichs, Ausführung auf Anordnung des AG, je 10 mm Dicke, Calciumsulfatestrich.
Menge: 5,000 m²

**01.02.0085 Heiz Zementestrich 3kN/m2 F5 Bauart A D 75mm**
*** Bezugsbeschreibung
Heizestrich DIN 18560-2 als Zementestrich CT, als Estrich auf Dämmschicht, unbewehrt

lotrechte Nutzlasten
- Einzellasten bis 2 kN
- Flächenlasten bis 3 kN/m²
Biegzugfestigkeit F5 DIN EN 13813
Bauart  A
Heizrohrdurchmesser 20 mm
Estrichnenndicke  75 mm

Die oberste Lage der Dämmung (Rolldämmung) und die zugehörige Trennlage werden je nach Beauftragung vom Heizungsbauer geliefert. Die Randdämmstreifen sind vom Estrichleger zu liefern und werden in einer gesonderten Position vergütet.

In der Estrichfläche sind nach Anweisung des Heizungsbauers 2-4 Punkte für die erforderliche CM-Estrichfeuchtemessung der Bodenbelagsarbeiten einzumessen und zu markieren. Das Einmessblatt ist der Bauleitung zu übergeben. Die Lage der Punkte ist in Absprache mit der Bauleitung so zu wählen, dass das Leitungsnetz der Fußbodenheizung durch die CM-Messung nicht beschädigt wird.

Die Estriche sind ausschließlich maschinell zu
verdichten, zu schieben und zu glätten. Der Einsatz von
Glättschemeln, die Verletzungen an Abdichtungen,
Dämmungen und Rohren verursachen können ist untersagt.
Menge: 145,000 m²

**01.02.0090 Heiz Zementestrich 5kN/m2 F5 Bauart A D 85mm**
*** wie Position 01.02.0085
lotrechte Nutzlasten
- Einzellasten bis 4 kN
- Flächenlasten bis 5 kN/m²
Estrichnenndicke 85 mm
Menge: 15,000 m²

**01.02.0095 Minderpreis: Minderstärke 5mm, Zementestrichmasse**
Minderpreis für Minderstärke 5mm für zuvor beschriebene Zementsstrich- und Heiz Zementestrichstärken der Pos.  01.02.0085und folgende

Der angebotenen Einheitspreis bezeichnet einen Minderpreis (Minus)
Menge: 5,000 m²

**01.02.0100 Mehrpreis: Mehrstärke 5mm, Zementestrichmasse**
*** Bezugsbeschreibung
Mehrpreis für Mehrstärke 5mm  für zuvor beschriebene Zementsstrich- und Heiz Zementestrichstärken der Pos. 01.02.0085 und folgende

Der angebotenen Einheitspreis bezeichnet einen Mehrpreis (Plus)
Menge: 5,000 m²

**01.02.0105 Mehrpreis: Mehrstärke 10mm, Zementestrichmasse**
*** wie Position 01.02.0100
Mehrstärke: 10mm
Menge: 5,000 m²

**01.02.0110 Estrichrandschalung, Höhe bis 200 mm**
Estrichrandschalung, Höhe bis 200 mm,

zum begrenzen freier Ränder z.B. für nachträgliche Estrichverlegung im Bereich der bodentiefen Fenster, etc.
Für alle Estricharten geeignet, mit einem Kern aus
extrudiertem Polystyrol-Hartschaum laut DIN 18164-1
nach Werksvorschrift auf dem Untergrund aufbringen.
Die Randschalung ist mit einem lösungsmittelfreiem
Klebstoff auf Zementbasis auf dem Boden aufzukleben.
Menge: 30,000 lfm

**01.02.0115 Liefern und Beimengen von Glasfasern**
Liefern und Beimengen von Glasfasern als Bewehrung

Frühschwindrissbewehrung in den
vorgenannten Estrichfrischmörtel. Eine geeignete
Estrich-Glasfasermatrix ist durch ausreichend lange
Mischzeit gemäß Herstellervorschrift sicherzustellen.

Dosierung:  0,75 kg Glasfaser pro m³  Mörtel
Estrichdicke:  i.M. 55 mm
Einbaubereiche:  Fliesenoberbeläge
Menge: 150,000 m²

**01.02.0120 Liefern und Beimengen von Stahlfasern**
Liefern und Beimengen von Stahlfasern als Bewehrung
gegen Risseversatz sowie zur Frühschwindrissbewehrung
in den vorgenannten Estrichfrischmörtel. Eine geeignete
Estrich-Stahlfasermatrix ist durch ausreichend lange
Mischzeit gemäß Herstellervorschrift sicherzustellen.

Dosierung:  30 kg Stahlfaser pro m² Mörtel
Estrichdicke:  i.M. 55 mm
Menge: 20,000 m²

**01.02.0125 Liefern und Beimengen von AKS-Matten als Bewehrung**
Liefern und Beimengen von AKS-Matten als Bewehrung
in den vorgenannten Estrichfrischmörtel, Ausführung verzinkt, Einbau in Estrichmitte

Estrichdicke:  i.M. 50 mm

im Bereich von Stein- und keramischen Oberbeläge
gem. DIN 18353
Menge: 20,000 m²

**01.02.0130 Materialtrennwinkelschienen**
Materialtrennwinkelschienen, zwischen den
unterschiedlichen Bodenbelägen und unterhalb der Türen,
in Einzellängen, aus Aluminium

Schenkellänge: 30 mm

einschl. Befestigungsanker liefern und einsetzen,
einschl. aller erf. Nebenarbeiten.
Menge: 1,000 m

**01.02.0135 Mehrpreis: Dehnungsfugen**
Mehrpreis zu Estrichen für die fluchtgerechte Ausbildung von Dehnungsfugen, genaue Lage entsprechend
den Ausführungsplänen, Höhe entsprechend der
Estrichdicke, d = 5-10 mm.
einschl. fachgerechter Einbau von Schubdübeln zur Vermeidung von Höhenversätzen
Menge: 70,000 lfm

**01.02.0140 Mehrpreis: Anarbeiten an Bodenablauf**
Mehrpreis für Anarbeiten an Bodenablauf,
genaue Lage entsprechend den Ausführungsplänen
Herstellen einer Aussparung ca. 60/60 für nachträglichen Einbau Ablauf.
Menge: 10,000 Stk

**01.02.0145 Mehrpreis: Ausbildung von Höhenversatz des Estrichs**
Mehrpreis zu Estrichen für die Ausbildung von Estrichhöhenversatz (ca. 15-25 mm) im Bereich der Sauberlaufmatten etc., genaue Lage entsprechend
den Ausführungsplänen.
Das Herstellen der Absenkung der Dämmung in diesen Bereichen ist einzurechnen.
Menge: 10,000 m²

**01.02.0150 Risse u. Sollbruchstellen säubern**
Risse u. Sollbruchstellen säubern, aussaugen u.
kraftschlüssig schließen, verharzen mit Kammblech
Menge: 10,000 lfm

**01.02.0155 Nachspachteln von Schadstellen**
Nachspachteln von Schadstellen mit geeigneter Spachtelmasse nach Wahl des AN.
d = bis 10 mm
Menge: 10,000 m²

**01.02.0160 Mehrpreis: Reduzierung der Austrocknung CT-F5-S75-H55**
*** Bezugsbeschreibung
Mehrpreis für Reduzierung der Austrocknung.
Dem Heiz Zementestrich der Pos. 01.02.0085 ist zur  Reduzierung der Trockenzeit um ein Drittel ein geeignetes Zusatzmittel beizugeben.
- entspricht den DIBT Zulassungsgrundsätzen
- Einstufung des Institutes für Baubiologie als
  biologisch unbedenklich
- Emissionsklasse A+
Ausführung nur auf ausdrückliche Anweisung der Bauleitung.
Menge: 145,000 m²

**01.02.0165 Mehrpreis: Reduzierung der Austrocknung CT-F5-S85-H65**
*** wie Position 01.02.0160
Mehrpreis für Reduzierung der Austrocknung.
Dem Heiz Zementestrich der Pos. 01.02.0090 ist zur  Reduzierung der Trockenzeit um ein Drittel ein geeignetes Zusatzmittel beizugeben.

- entspricht den DIBT Zulassungsgrundsätzen
- Einstufung des Institutes für Baubiologie als
  biologisch unbedenklich
- Emissionsklasse A+
Menge: 15,000 m²

**01.02.0170 Protokollierte Feuchtigkeitsmessung**
Protokollierte Feuchtigkeitsmessung in regelmäßigen
Abständen (wöchentlich) zur Trocknungskontrolle während
der Abbindezeit bis zum Erreichen des Endtrockengrades
bzw. Freigabe für nachfolgende Bodenbelagsarbeiten.
Das Protokoll ist in Schriftform zu erstellen und der
Bauleitung zu übergeben.
Menge: 4,000 Stk
